# B9, OD St.Goar, Inst. SWe 5812542 / 743
Angebotsaufforderung (GAEB DA XML 3.2, DA83)
Projekt: A13-22-0010-03+04
Währung: EUR
Vergabeart: Öffentliche Ausschreibung
Eröffnung: 16.09.2026 11:00:00
Ende der Zuschlagsfrist: 18.11.2026
Auftraggeber: LBM Bad Kreuznach, Landesbetrieb Mobilität Bad Kreuznach, LBM KH,Eberh-Anheuser-Str. 4, 55543 Bad Kreuznach, Eberhard-Anheuser-Straße 4, 55543 Bad Kreuznach, Telefon 0671 804-0, E-Mail lbm@lbm-badkreuznach.rlp.de; DV-Nummer: A.13-22-0010.03+04; Vergabenummer: A.13-22-0010.03+04
Erstellt mit: GXML Toolbox V3.3 R20210630, iTWO_64 V12.0.618, 17.08.2026

## 01-B B9, OD St.Goar, Inst. SWe 5812542 / 743
Datum: 17.08.2026

### Bereich 01 INST. BW 5812 743

#### Abschnitt 01.01 BAUSTELLENEINRICHTUNG

**01.01.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**01.01.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**01.01.0003 Fläche abräumen S.Abr.Verwert.AN**
*** Pauschalposition
StL-Nr. 2110600200000010
Fläche nach Unterlagen des AG abräumen.
Schlagabraum nach Wahl des AN verwerten.
Menge: 1,000 Psch
Leistungsbereichkatalog: 106

**01.01.0004 Bauzaun aufstellen und entfernen Zaunhöhe 1,5 m**
StL-Nr. 1910120719
Bauzaun nach Unterlagen des AG einschl. der erforderlichen Tore und Pfosten standsicher aufstellen, während
der Bauzeit vorhalten und unterhalten sowie nach Beendigung der Bauzeit entfernen. 70 v.H. des Preises werden nach Aufstellen, der Rest nach Entfernen des Bauzaunes vergütet.
Zaunhöhe = 1,50 m.
Zaun 'als Spritzschutz bei Stemm- und Strahlarbeiten, einschl. umsetzen'
Menge: 20,000 m
Leistungsbereichkatalog: 101

#### Abschnitt 01.02 VERKEHRSSICHERUNG AN ARBEITSSTELLEN

**01.02.0001 Verkehrssich. läng. Dauer aufbauen Arbeitsstelle*Verk.konzept AG Anordnung Unt. AG**
*** Pauschalposition
StL-Nr. 2110510512000199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Verkehrsrechtliche Anordnung nach Unterlagen des AG
einholen und zugehörige Unterlagen erstellen. Erforderliche Ortsbesichtigungen zur Erstellung der Planunterlagen für die verkehrsrechtliche Anordnung durchführen.
Anfallende Gebühren 'für verkehrsrechtliche Anordnung
175,00 Euro'
Menge: 1,000 Psch
Leistungsbereichkatalog: 105

**01.02.0002 Verkehrssich. läng. Dauer vorhalten wie Vorposition**
StL-Nr. 2110511010
Verkehrssicherung längerer Dauer vorhalten, warten, instand setzen und betreiben. Vorübergehende Verkehrssicherungsmaßnahmen durchführen. Die Kontrolle der Verkehrssicherung wird gesondert vergütet.
Verkehrssicherung wie in Vorposition beschrieben.
Menge: 45,000 d
Leistungsbereichkatalog: 105

**01.02.0003 Verkehrssich. läng. Dauer abbauen**
*** Pauschalposition
StL-Nr. 211051200000
Verkehrssicherung an Arbeitsstellen längerer Dauer abbauen. Vorübergehende Verkehrssicherungsmaßnahmen
durchführen. Vorübergehende Markierung entfernen,
transportable Lichtsignalanlage, bauliches Leitelement,
mobile Stauwarnanlage, LED-Anzeigetafel und transportable Schutzeinrichtung abbauen werden gesondert
vergütet.
Menge: 1,000 Psch
Leistungsbereichkatalog: 105

**01.02.0004 Transp. LSA f. Engst. aufb. u. abb. LSA Typ C*Kabelverbindung Entf.ü.100bis150m*Versorg. Wahl AN VTU erstellen**
StL-Nr. 21105505223101
Transportable Lichtsignalanlage (LSA) für Engstelle
einschließlich Energieversorgung aufbauen, in Betrieb
nehmen und abbauen. Vorhalten, Kontrolle, Wartung, In-
standsetzung und Betreiben werden gesondert vergütet.
Vorübergehende Verkehrssicherungsmaßnahmen durchführen.
70 v. H. des Preises werden nach betriebsfertigem Aufbau, der Rest nach Abbau vergütet.
LSA Typ C, verkehrsabhängige Steuerung.
Kabelverbindung.
Entfernung der Signalgeberstandorte über 100,00 m bis
150,00 m.
Energieversorgung nach Wahl des AN.
Verkehrstechnische Unterlage bestehend aus Signallageplan, Berechnungen, Zwischenzeitenmatrix, Signalzeitenplan erstellen.
Menge: 1,000 St
Leistungsbereichkatalog: 105

**01.02.0005 Transport. Lichtsignalanlage vorh. wie Vorposition**
StL-Nr. 2110551501
Transportable Lichtsignalanlage (LSA) vorhalten, warten, instand setzen und betreiben. Vorübergehende Verkehrssicherungsmaßnahmen durchführen. Die Kontrolle
wird gesondert vergütet.
Transportable LSA wie in Vorposition beschrieben.
Menge: 45,000 Std
Leistungsbereichkatalog: 105

**01.02.0006 Kontrolle d. Verkehrss. an Arb.st. schrift.Dokument**
StL-Nr. 2110590501
Kontrolle der Verkehrssicherung an Arbeitsstellen
einschließlich temporärer Verkehrsschilder,
vorübergehender Markierungen, transportabler Lichtsignalanlagen, baulicher Leitelemente und transportabler
Schutzeinrichtungen gemäß ZTV-SA durchführen. Die Kontrolle ist unmittelbar nach deren Durchführung zu erfassen und zu dokumentieren. Arbeits- und Hilfsmittel
sind vom AN zu stellen und dem AG jederzeit zugänglich
zu machen. Die Kontrolle der Umleitungsstrecke wird gesondert vergütet.
Schriftliche Dokumentation der Kontrolle nach Unterlagen des AG.
Menge: 45,000 d
Leistungsbereichkatalog: 105

#### Abschnitt 01.03 INGENIEURLEISTUNGEN

**01.03.0001 Ausführungszeichnungen herstellen**
*** Pauschalposition
StL-Nr. 1910161090
Ausführungszeichnungen herstellen.
Ausführungszeichnungen für 'U-Profile mit Verankerung und
sämtlicher Baubehelfe einsch. Vermessung der Wandoberfläche'
Menge: 1,000 Psch
Leistungsbereichkatalog: 101

#### Abschnitt 01.04 ARBEITSGERÜSTE

**01.04.0001 Arbeitsgerüst herstellen Stützwand**
*** Pauschalposition
StL-Nr. 2211630680000000
Arbeitsgerüste, einschließlich ggf. erforderlicher
Gründung sowie ggf. erforderlicher Treppentürme und
weiterer Leitergänge, nach statischen, konstruktiven
und sicherheitstechnischen Erfordernissen herstellen
und beseitigen, für den Zeitraum der eigenen Leistung
vorhalten und unterhalten.
Einsatzort = Stützwand.
Menge: 1,000 Psch
Leistungsbereichkatalog: 116

#### Abschnitt 01.05 MAUERWERK FÜR INGENIEURBAUTEN

**01.05.0001 Bewuchs entfernen. Flächenbewuchs**
Bewuchs entfernen.
Flächenbewuchs am Verblendmauerwerk entfernen.
Anheftungen an Mauerwerk vollständig entfernen.
Stamm an OK Gelände abschneiden.
Material aufnehmen und fachgerecht weiter verwenden.
Bewuchs an mehreren Stellen.
Menge: 150,000 m2

**01.05.0002 Mauerwerksfläche untersuchen Stützwand**
Mauerwerksfläche nach Unterlagen des AG auf Schäden (fehlende und lose Steine und Fugen usw.) untersuchen.
Schadstellen mit wetterfester Farbe markieren und mit Stationierung dokumentieren.
Ausbauchungen für Ausführungszeichnung lokalisieren.
Bauteil = Stützwand.
Menge: 495,000 m2
Leistungsbereichkatalog: 124

*Hinweis: Das Auskeilen der Fugen dient der*
Das Auskeilen der Fugen dient der Stabilisierung der Steine nach entfernen des Bewuchses und verwitterter Steine.

**01.05.0003 Trockenmauerwerk auskeilen.**
Fugen im Trockenmauerwerk reinigen, kraftschlüssig auskeilen und über die Fugenlänge auszwickeln. Das Material ist zu liefern, zu behauen und einzupassen. Überschüssiges Material ist in Eigentum des AN zu übernehmen.
Material = Schiefer
Fülltiefe = 8-10cm
Ausführung in Teilflächen unterschiedl. Größe
Die Disposition der Arbeiten obliegt dem AN. Die Stützwand ist senkrecht.
Menge: 495,000 m2
Leistungsbereichkatalog: 115

**01.05.0004 Mauerwerk abbrechen Stützwand*Naturst.Trockenm. Handarb.*Teilfl. Aufbr.tw.entsogen**
Mauerwerk abbrechen. Abgerechnet
wird das abgebrochene Mauerwerk.
Entfernen stark verwitterter Steine
Bauteil = Stützwand.
Mauerwerk aus Naturstein-Trockenmauerwerk.
Abbruchart 'in Handarbeit mit Kleingerät in Teilflächen unterschiedl. Größe'

Nicht wieder verwertbare Steine und übriges Abbruchgut
in Eigentum des AN übernehmen und von der Baustelle entfernen.
Menge: 30,000 St
Leistungsbereichkatalog: 119

**01.05.0005 Naturstein-Mauerwerk herstellen Wand, einseitig*Naturst.Trockenm. Schiefer*Bruchrauh Steinh. 10-60 cm**
Mauerwerk aus Natursteinen nach Unterlagen des AG herstellen. Fugen auskeilen.
Ersetzen einzelner stark verwitterter Steine.
Mauerwerk für Wand, einseitig als Sichtmauerwerk.
Art 'Trockenmauerwerk'

Gesteinsart 'Schiefer'

Sichtflächen bruchrauh.
Steinhöhe 10 bis 60 cm.
Menge: 30,000 St
Leistungsbereichkatalog: 119

#### Abschnitt 01.06 BODENVERNAGELUNG

**01.06.0001 Geräteeinsatz für Bodennägel Stützwand**
Geräte für das Herstellen von Bodennägeln nach Un-
terlagen des AG einsetzen. Der Einsatz umfasst das einmalige Aufstellen und Abbauen, sowie das Umsetzen im
Bereich des Bausteils.
Bauteil = Stützwand.
Nagellänge 'bis 8 m'
Eischließlich Einrichtung einer Bohrebene.
Menge: 1,000 St
Leistungsbereichkatalog: 117

**01.06.0002 Bodennagel einbauen in Trockenmauer*incl Muffen BKL3-6*Länge bis 8 m 250 bis 300 KN*Bohrgut verwerten**
Bobennagel nach Unterlagen des AG einbauen. Verankerungsbohrung durchführen einschließlich erforderlicher Durchdringungen von Konstruktionsteilen. Herstellen des  Nagelkopfes wird gesondert vergütet.
Abgerechnet wird die Länge zwischen
Außenkante Stützwand am Nagelkopf und Außenkante
Stahlzugglied am Ankerfuß.
Bauteil Trockenmauer aus Schiefersteinen
Bodennagel incl Muffen
Dauernagel in Bodenklasse 3-6, Neigung 15°
Nagellänge bis 8 m.
Ankerkraft über 250 bis 300 KN.
Bohrgut der Verwertung nach Wahl des AN zuführen.
Menge: 800,000 m
Leistungsbereichkatalog: 117

**01.06.0003 Zulage Durchbohren von Mauerwerk**
Zulage zur Vorgängerposition für das Durchbohren von Mauerwerk.
Menge: 200,000 m

**01.06.0004 Geotextilstrumpf einbauen**
Geotextilstrumpf aus monofilem Polyethylen- /Polypropylen- Gewebe zur Redzuzierung des Verpressgutes auf Anordnung des AG fachgerecht einbauen.
Der Geotextilstrumpf ist vor dem Einbau der Dauerbodennägelstäbe unter Einsatz von entsprechenden Abstandshaltern über die Ankerstäbe zu ziehen.
Oberes und unteres Strumpfende abbinden.
Durchmesser des Strumpfes entsprechen dem vorgesehenen Bohrdurchmesser.
Menge: 800,000 m

**01.06.0005 Enden für Bodennagel herstellen Trockenmauer.*Dauernagel Öffn.vermört.*250 bis 300 KN**
Enden (Nagelkopf und Nagelfuß) für Bodebnagel entsprechend und konstruktiven Erfordernissen
herstellen. Abgerechnet wird nach Anzahl der Nägel.
Bauteil 'Trockenmauer aus Schiefersteinen'

Nagel als Dauernagel. Korrosionsschutz herstellen.
Nagel
'ca. 5 cm hinter der Oberfläche der Trockenmauer
abschneiden, Öffnung bündig zur Oberfläche in
Steinfarbe vermörteln'

Ankerkraft über 250 bis 300 KN.
Menge: 150,000 St
Leistungsbereichkatalog: 117

**01.06.0006 Belastungsprüfung Bodennägel**
Belastungsprüfung zur Bestätigung der Eignung von /Bodennägeln nach DIN 14490 durchführen. Der Einsatz beinhaltet das einmalige Aufstellen und Abbauen sowie das Umsetzen innerhalb der Baustelle.
Einsatzort Bodennägel im Stützwandkörper.
Lage und Geometrie der Prüfnägel sind in den Ausführungszeichnungen darzustellen.
Menge: 3,000 St

**01.06.0007 Rissmarken aus Spritzmörtel**
Rissmarken aus Spritzmörtel
Rissmarken aus Spritzmörtel C 25/30 Körnung 0/4 mm mit folgenden Abmessungen herstellen:
- Länge ca. 5,00 m
- Breite ca. 0,20 m
- Stärke ca. 4 cm.
Menge: 9,000 St

#### Abschnitt 01.07 SCHUTZ U.INSTANDS. V.BETONBAUTEILEN

**01.07.0001 Betonunterlage vorbereiten*Vorb.nach Wahl AN entsorgen**
StL-Nr. 2112410899001001
Betonunterlage nach Unterlagen des AG vorbereiten. Vorbereitete Flächen säubern.
Bauteil 'Wandabdeckung'

Vorbereitungsverfahren = Betonunterlage nach Wahl des
AN vorbereiten.
Abfall entsorgen.
Menge: 120,000 m2
Leistungsbereichkatalog: 124

**01.07.0002 Riss vergießen*Rissbr.0,4-0,8 mm**
StL-Nr. 211244139200
Riss nach Unterlagen des AG vergießen. Riss vorbereiten
und nachbehandeln. Abgerechnet wird nach Länge des vergossenen Risses.
Bauteil 'Wandabdeckung
Ausführung in Einzellängen.'

Rissbreite über 0,4 bis 0,8 mm.
Menge: 75,000 m
Leistungsbereichkatalog: 124

**01.07.0003 Betonfläche vorbereiten Wandabdeckung*Stemmen**
StL-Nr. 9241102500020
Fläche von Betonbauteilen vorbereiten.
Abfallstoffe in Eigentum des AN übernehmen und von
der Baustelle entfernen.
Bauteil = Wandabdeckung.
Fläche von Hand mit Meißel abstemmen
Menge: 1,000 m2

**01.07.0004 Betonstahl vorbereiten ReinG Sa 2 1/2**
StL-Nr. 2112411803
Freiliegenden Betonstahl unterschiedlicher Durchmesser
vorbereiten. Abfall entsorgen.
Norm-Reinheitsgrad = Sa 2 1/2.
Menge: 10,000 m
Leistungsbereichkatalog: 124

**01.07.0005 Betonstahl beschichten**
StL-Nr. 2112435709
Freiliegenden Betonstahl unterschiedlicher Durchmesser
beschichten. Betonstahl vorbereiten wird gesondert vergütet.
Beschichtungsstoff 'Mineralischer Beschichtungsstoff
mit Zulassung'
Menge: 10,000 m
Leistungsbereichkatalog: 124

**01.07.0006 Haftbrücke herstellen*Neigung untersch.**
StL-Nr. 21124308997000
Haftbrücke auf vorbereiteter Betonunterlage nach Unterlagen des AG herstellen.
Bauteil 'Wandabdeckung'

Oberfläche und Unterseite unterschiedlich geneigt.
Menge: 1,000 m2
Leistungsbereichkatalog: 124

**01.07.0007 Zementmörtel/Beton (RM/RC) einbauen*Oberfl.untersch. Dicke über 4-5 cm**
StL-Nr. 21124328993040
Zementmörtel/Beton mit Kunststoffzusatz (RM/RC) auf
vorbereiteter Betonunterlage nach Unterlagen des AG
einbauen. Ggf. erforderliche Schalung herstellen. Haftbrücke wird gesondert vergütet.
Bauteil 'Wandabdeckung einschl. Kantenausbildung'

Oberfläche unterschiedlich geneigt.
Schichtdicke über 4 bis 5 cm.
Menge: 1,000 m2
Leistungsbereichkatalog: 124

**01.07.0008 Dichtungsschlämme 2-lagig auftragen**
Dichtungsschlämme 2-lagig auf vorbereiteter Betonunterlage herstellen.
Bauteil Wandabdeckung
Beschichtung in sonstigem Bereich.
Menge: 120,000 m2
Leistungsbereichkatalog: 124

#### Abschnitt 01.08 ZAUN HERSTELLEN

**01.08.0001 Zaun aufnehmen Maschendrahtzaun*Höhe 1,50-2,00 m Pfosten Stahl*Abstand2,00-3,00m Pf.in Sockelmauer Material verwert.**
StL-Nr. 2112810133224901
Zaun aufnehmen, einschließlich Verstrebungen.
Maschendrahtzaun.
Zaunhöhe über 1,50 bis 2,00 m.
Pfosten aus Stahl.
Pfostenabstand über 2,00 bis 3,00 m.
Pfosten in Sockelmauer.
Pfostenlöcher 'im Sinne einer Schadstelle vorbereiten und verschließen'

Ausgebautes Material nach Wahl des AN verwerten.
Menge: 90,000 m
Leistungsbereichkatalog: 128

**01.08.0002 Maschendrahtzaun herstellen Zaunhöhe 2,00 m*St.pf.steingr.D48*Pfostenabst.3,00m Gefl.60x60ku.grau*Spdr.ku.4züg.grau Aushub verteilen**
StL-Nr. 2112823736936601
Maschendrahtzaun, einschließlich der erforderlichen
Erdarbeiten, herstellen. Spanndraht in jede Masche einziehen. Mindestens jeden 10. Pfosten und alle Eckpfosten doppelseitig und die Endpfosten einseitig verstreben. Pfostenverstrebung wird gesondert vergütet.
Zaunhöhe = 2,00 m.
Stahlrohrpfosten, feuerverzinkt und pulverbeschichtet,
Durchmesser = 48 mm, Wanddicke = 1,5 mm steingrau, RAL
7030.
Pfostenlänge '2,10 m, Verankerung mit Fußplatte analog
RiZ-ING Gel 14'

Pfostenabstand = 3,00 m.
Maschendrahtgeflecht 60x60x2,8 mm, dickverzinkt und
kunststoffummantelt, steingrau, RAL 7030.
Spanndraht 3,8 mm, dickverzinkt und kunststoffummantelt, steingrau, RAL 7030, 4-zügig.
Bodenklasse 3 bis 5, Aushubmaterial innerhalb der Baustelle flächenhaft verteilen.
Menge: 90,000 m
Leistungsbereichkatalog: 128

### Bereich 02 INST. BW 5812 542

#### Abschnitt 02.01 BAUSTELLENEINRICHTUNG

**02.01.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**02.01.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

#### Abschnitt 02.02 VERKEHRSSICHERUNG AN ARBEITSSTELLEN

**02.02.0001 Verkehrssich. läng. Dauer aufbauen Arbeitsstelle*Verk.konzept AG Anordnung Unt. AG**
*** Pauschalposition
StL-Nr. 2110510512000199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Verkehrsrechtliche Anordnung nach Unterlagen des AG
einholen und zugehörige Unterlagen erstellen. Erforderliche Ortsbesichtigungen zur Erstellung der Planunterlagen für die verkehrsrechtliche Anordnung durchführen.
Anfallende Gebühren 'für verkehrsrechtliche Anordnung
175,00 Euro'
Menge: 1,000 Psch
Leistungsbereichkatalog: 105

**02.02.0002 Verkehrssich. läng. Dauer vorhalten wie Vorposition**
StL-Nr. 2110511010
Verkehrssicherung längerer Dauer vorhalten, warten, instand setzen und betreiben. Vorübergehende Verkehrssicherungsmaßnahmen durchführen. Die Kontrolle der Verkehrssicherung wird gesondert vergütet.
Verkehrssicherung wie in Vorposition beschrieben.
Menge: 14,000 d
Leistungsbereichkatalog: 105

**02.02.0003 Verkehrssich. läng. Dauer abbauen**
*** Pauschalposition
StL-Nr. 211051200000
Verkehrssicherung an Arbeitsstellen längerer Dauer abbauen. Vorübergehende Verkehrssicherungsmaßnahmen
durchführen. Vorübergehende Markierung entfernen,
transportable Lichtsignalanlage, bauliches Leitelement,
mobile Stauwarnanlage, LED-Anzeigetafel und transportable Schutzeinrichtung abbauen werden gesondert
vergütet.
Menge: 1,000 Psch
Leistungsbereichkatalog: 105

**02.02.0004 Transp. LSA f. Engst. aufb. u. abb. LSA Typ C*Kabelverbindung Entf.ü.100bis150m*Versorg. Wahl AN VTU erstellen**
StL-Nr. 21105505223101
Transportable Lichtsignalanlage (LSA) für Engstelle
einschließlich Energieversorgung aufbauen, in Betrieb
nehmen und abbauen. Vorhalten, Kontrolle, Wartung, In-
standsetzung und Betreiben werden gesondert vergütet.
Vorübergehende Verkehrssicherungsmaßnahmen durchführen.
70 v. H. des Preises werden nach betriebsfertigem Aufbau, der Rest nach Abbau vergütet.
LSA Typ C, verkehrsabhängige Steuerung.
Kabelverbindung.
Entfernung der Signalgeberstandorte über 100,00 m bis
150,00 m.
Energieversorgung nach Wahl des AN.
Verkehrstechnische Unterlage bestehend aus Signallageplan, Berechnungen, Zwischenzeitenmatrix, Signalzeitenplan erstellen.
Menge: 1,000 St
Leistungsbereichkatalog: 105

**02.02.0005 Transport. Lichtsignalanlage vorh. wie Vorposition**
StL-Nr. 2110551501
Transportable Lichtsignalanlage (LSA) vorhalten, warten, instand setzen und betreiben. Vorübergehende Verkehrssicherungsmaßnahmen durchführen. Die Kontrolle
wird gesondert vergütet.
Transportable LSA wie in Vorposition beschrieben.
Menge: 14,000 Std
Leistungsbereichkatalog: 105

**02.02.0006 Kontrolle d. Verkehrss. an Arb.st. schrift.Dokument**
StL-Nr. 2110590501
Kontrolle der Verkehrssicherung an Arbeitsstellen
einschließlich temporärer Verkehrsschilder,
vorübergehender Markierungen, transportabler Lichtsignalanlagen, baulicher Leitelemente und transportabler
Schutzeinrichtungen gemäß ZTV-SA durchführen. Die Kontrolle ist unmittelbar nach deren Durchführung zu erfassen und zu dokumentieren. Arbeits- und Hilfsmittel
sind vom AN zu stellen und dem AG jederzeit zugänglich
zu machen. Die Kontrolle der Umleitungsstrecke wird gesondert vergütet.
Schriftliche Dokumentation der Kontrolle nach Unterlagen des AG.
Menge: 14,000 d
Leistungsbereichkatalog: 105

#### Abschnitt 02.03 INGENIEURLEISTUNGEN

**02.03.0001 Ausführungszeichnungen herstellen**
*** Pauschalposition
StL-Nr. 1910161090
Ausführungszeichnungen herstellen.
Ausführungszeichnungen für 'Bodenvernagelung und
sämtlicher Baubehelfe'
Menge: 1,000 Psch
Leistungsbereichkatalog: 101

#### Abschnitt 02.04 ARBEITSGERÜSTE

**02.04.0001 Arbeitsgerüst herstellen Stützwand**
*** Pauschalposition
StL-Nr. 2211630680000000
Arbeitsgerüste, einschließlich ggf. erforderlicher
Gründung sowie ggf. erforderlicher Treppentürme und
weiterer Leitergänge, nach statischen, konstruktiven
und sicherheitstechnischen Erfordernissen herstellen
und beseitigen, für den Zeitraum der eigenen Leistung
vorhalten und unterhalten.
Einsatzort = Stützwand.
Menge: 1,000 Psch
Leistungsbereichkatalog: 116

**02.04.0002 Schutzgerüst herstellen*Wasserd.Abdeckung**
*** Pauschalposition
StL-Nr. 221162069100
Schutzgerüst, einschließlich ggf. erforderlicher
Gründung, nach statischen, konstruktiven und sicherheitstechnischen Erfordernissen herstellen und beseitigen, für den Zeitraum der eigenen Leistung vorhalten
und unterhalten. Art, Zweck und geometrische Abmessung
des Gerüstes nach Unterlagen des AG.
Gerüst 'zum Schutz des Gewässers und der Umwelt'

Gerüst mit wasserdichter Abdeckung.
Menge: 1,000 Psch
Leistungsbereichkatalog: 116

#### Abschnitt 02.05 MAUERWERK FÜR INGENIEURBAUTEN

**02.05.0001 Mauerwerksfläche untersuchen Stützwand**
Mauerwerksfläche nach Unterlagen des AG auf Schäden (fehlende und lose Steine und Fugen usw.) untersuchen.
Schadstellen mit wetterfester Farbe markieren und mit Stationierung dokumentieren.
Bauteil = Stützwand.
Menge: 480,000 m2
Leistungsbereichkatalog: 124

**02.05.0002 Bewuchs entfernen. Flächenbewuchs**
Bewuchs entfernen.
Flächenbewuchs am Verblendmauerwerk entfernen.
Anheftungen an Mauerwerk vollständig entfernen.
Stamm an OK Gelände abschneiden.
Material aufnehmen und fachgerecht weiter verwenden.
Bewuchs an mehreren Stellen.
Menge: 300,000 m2

*Hinweis: Das Auskeilen der Fugen dient der*
Das Auskeilen der Fugen dient der Stabilisierung der Steine nach entfernen des Bewuchses und verwitterter Steine.

**02.05.0003 Trockenmauerwerk auskeilen**
Fugen im Trockenmauerwerk reinigen, kraftschlüssig auskeilen und über die Fugenlänge auszwickeln. Das Material ist zu liefern, zu behauen und einzupassen. Überschüssiges Material ist in Eigentum des AN zu übernehmen.
Material = Schiefer
Fülltiefe = 8-10cm
Ausführung in Teilflächen unterschiedl. Größe
Die Disposition der Arbeiten obliegt dem AN. Die Stützwand ist senkrecht. Teilbereiche der Stützwand befinden sich im Bereich wechselnder Wasserstände.
Menge: 480,000 m2
Leistungsbereichkatalog: 115

**02.05.0004 Mauerwerk abbrechen Stützwand*Naturst.Trockenm. Aufbr.tw.entsogen**
Mauerwerk nach Unterlagen des AG abbrechen. Abgerechnet
wird das abgebrochene Mauerwerk.
Entfernen stark verwitterter Steine
Bauteil = Stützwand.
Mauerwerk aus Naturstein-Trockenmauerwerk.
Abbruchart 'in Handarbeit mit Kleingerät in Teilflächen unterschiedl. Größe'

Nicht wieder verwertbare Steine und übriges Abbruchgut
in Eigentum des AN übernehmen und von der Baustelle entfernen.
Menge: 15,000 St
Leistungsbereichkatalog: 119

**02.05.0005 Naturstein-Mauerwerk herstellen Wand, einseitig*Bruchrauh Steinh. 10-60 cm**
Mauerwerk aus Natursteinen nach Unterlagen des AG herstellen. Fugen auskeilen.
Ersetzen einzelner stark verwitterter Steine.
Mauerwerk für Wand, einseitig als Sichtmauerwerk.
Art 'Trockenmauerwerk'

Gesteinsart 'Schiefer'

Sichtflächen bruchrauh.
Steinhöhe 10 bis 60 cm.
Menge: 15,000 St
Leistungsbereichkatalog: 119

*Hinweis: bis OZ 04.04.0008 Böschungstreppe*
bis OZ 04.04.0008
Böschungstreppe umlaufend instand setzen.

**02.05.0006 Natursteinmauerwerk vorbereiten Nach Zeichnung*Untersch.geneigt Teilflächen*Nach Wahl**
Fläche von Natursteinmauerwerk vorbereiten.
Abfallstoffe in Eigentum des AN übernehmen und
von der Baustelle entfernen.
Bauteil = Böschungstreppe.
Oberfläche unterschiedlich geneigt.
Ausführung in Teilflächen.
Fläche nach Wahl des AN vorbehandeln.
Abtrag von Bewuchs und Ablagerungen
Menge: 15,000 m2

**02.05.0007 Ausstemmen von Fugen Tiefe mind. 3 cm**
Fugen der Böschungstreppe ausstemmen, fachgerecht reinigen und für die Neuverfugung vorbereiten.
Fugen waagerecht und senkrecht.
Abfallstoffe gehen in Eigentum des AN über
und werden beseitigt.
Tiefe wechselnd mind. 3 cm
Menge: 15,000 m2

**02.05.0008 Fugen verfüllen Maschinell verf.*Mörtel entfernen Bündig*Wie vorh.anpassen**
StL-Nr. 92461002111
Fugen im Mauerwerk müssen satt geschlossen werden.
Masch.Verfug.u.Verfestigung im Betonspritzverfahren n.
DIN 18 551 mit B 25. Staub u. Rückprall dürfen nicht
überspritzt werden.Ausreich. Vornässen,die Nachbehandlung u.das Abhängen mit Folie sind im Preis enthalten.
Reinigen aller Mauerwerksflächen durch Abkratzen von
frischem Mörtel auf der Steinvorderseite, anschließend
sandstrahlen, evtl. auftretende Oeffnungen im
Fugenbereich sind von Hand nachzuarbeiten.
Fugenform bündig.
Fugenstruktur und Farbton wie vorhanden anpassen.
Menge: 15,000 m2

#### Abschnitt 02.06 SCHUTZ U.INSTANDS. V.BETONBAUTEILEN

**02.06.0001 Betonunterlage vorbereiten*Vorb.nach Wahl AN entsorgen**
StL-Nr. 2112410899001001
Betonunterlage nach Unterlagen des AG vorbereiten. Vorbereitete Flächen säubern.
Bauteil 'Wandabdeckung'

Vorbereitungsverfahren = Betonunterlage nach Wahl des
AN vorbereiten.
Abfall entsorgen.
Menge: 110,000 m2
Leistungsbereichkatalog: 124

**02.06.0002 Riss vergießen*Rissbr.0,4-0,8 mm**
StL-Nr. 211244139200
Riss nach Unterlagen des AG vergießen. Riss vorbereiten
und nachbehandeln. Abgerechnet wird nach Länge des vergossenen Risses.
Bauteil 'Wandabdeckung
Ausführung in Einzellängen.'

Rissbreite über 0,4 bis 0,8 mm.
Menge: 3,000 m
Leistungsbereichkatalog: 124

**02.06.0003 Betonfläche vorbereiten Wandabdeckung*Stemmen**
StL-Nr. 9241102500020
Fläche von Betonbauteilen vorbereiten.
Abfallstoffe in Eigentum des AN übernehmen und von
der Baustelle entfernen.
Bauteil = Wandabdeckung.
Fläche von Hand mit Meißel abstemmen
Menge: 0,500 m2

**02.06.0004 Betonstahl vorbereiten ReinG Sa 2 1/2**
StL-Nr. 2112411803
Freiliegenden Betonstahl unterschiedlicher Durchmesser
vorbereiten. Abfall entsorgen.
Norm-Reinheitsgrad = Sa 2 1/2.
Menge: 2,000 m
Leistungsbereichkatalog: 124

**02.06.0005 Betonstahl beschichten**
StL-Nr. 2112435709
Freiliegenden Betonstahl unterschiedlicher Durchmesser
beschichten. Betonstahl vorbereiten wird gesondert vergütet.
Beschichtungsstoff 'Mineralischer Beschichtungsstoff
mit Zulassung'
Menge: 2,000 m
Leistungsbereichkatalog: 124

**02.06.0006 Haftbrücke herstellen*Neigung untersch.**
StL-Nr. 21124308997000
Haftbrücke auf vorbereiteter Betonunterlage nach Unterlagen des AG herstellen.
Bauteil 'Wandabdeckung'

Oberfläche und Unterseite unterschiedlich geneigt.
Menge: 0,500 m2
Leistungsbereichkatalog: 124

**02.06.0007 Zementmörtel/Beton (RM/RC) einbauen*Oberfl.untersch. Dicke über 4-5 cm**
StL-Nr. 21124328993040
Zementmörtel/Beton mit Kunststoffzusatz (RM/RC) auf
vorbereiteter Betonunterlage nach Unterlagen des AG
einbauen. Ggf. erforderliche Schalung herstellen. Haftbrücke wird gesondert vergütet.
Bauteil 'Wandabdeckung'

Oberfläche unterschiedlich geneigt.
Schichtdicke über 4 bis 5 cm.
Menge: 0,500 m2
Leistungsbereichkatalog: 124

**02.06.0008 Dichtungsschlämme 2-lagig auftragen**
Dichtungsschlämme 2-lagig auf vorbereiteter Betonunterlage herstellen.
Bauteil Wandabdeckung
Beschichtung in sonstigem Bereich.
Menge: 110,000 m2
Leistungsbereichkatalog: 124

#### Abschnitt 02.07 VERPRESSANKER

**02.07.0001 Geräteeinsatz für Verpressanker Stützwand*Anker ü. 5-20 m**
StL-Nr. 2411750522
Geräte für das Herstellen von Verpressankern nach Un-
terlagen des AG einsetzen. Der Einsatz umfasst das einmalige Aufstellen und Abbauen, sowie das Umsetzen im
Bereich des Bauteils.
Bauteil = Stützwand.
Ankerlänge über 5,00 bis 20,00 m.
Menge: 1,000 St
Leistungsbereichkatalog: 117

**02.07.0002 Verpressanker einbauen Schlitzwand*Daueranker Länge bis 8 m*ü. 250 bis 300 KN Bohrgut verwerten**
StL-Nr. 24117510521204
Verpressanker entsprechend statischen und konstruktiven
Erfordernissen nach Unterlagen des AG einbauen. Verankerungsbohrung durchführen einschließlich erforderlicher Durchdringungen von Konstruktionsteilen. Verpressanker auf die Festlegekraft anspannen. Abnahmeprüfung
durchführen. Herstellen der Endausbildung (Ankerkopf
und Ankerfuß) wird gesondert vergütet. Abrechnung nach
Länge zwischen Außenkante Ankerplatte am Ankerkopf
und Außenkante Stahlzugglied am Ankerfuß.
Homogenbereiche nach Unterlagen des AG.
Bauteil = Schlitzwand.
Anker als Daueranker. Korrosionsschutz herstellen.
Ankerlänge bis 8,00 m.
Ankerkraft über 250 bis 300 KN.
Bohrgut nach Wahl des AN verwerten.
Menge: 24,000 m
Leistungsbereichkatalog: 117

**02.07.0003 Zulage Durchbohren v. Mauerwerk**
Zulage zur Vorgängerposition für das Durchbohren von Mauerwerk.
Menge: 4,000 m

**02.07.0004 Geotextilstrumpf einbauen**
Geotextilstrumpf aus monofilem Polyethylen- /Polypropylen- Gewebe zur Redzuzierung des Verpressgutes auf Anordnung des AG fachgerecht einbauen.
Der Geotextilstrumpf ist vor dem Einbau der Dauerbodennägelstäbe unter Einsatz von entsprechenden Abstandshaltern über die Ankerstäbe zu ziehen.
Oberes und unteres Strumpfende abbinden.
Durchmesser des Strumpfes entsprechen dem vorgesehenen Bohrdurchmesser.
Menge: 24,000 m

**02.07.0005 U-Profil U300, S235JR liefern u. einbauen**
U-Profil U300, S235JR incl Bohrungen und Korosionsschutz nach ZTV-Ing liefern und einbauen.
Länge ca. 3,0 m
Menge: 2,000 St

**02.07.0006 Enden für Verpressanker herstellen*Daueranker ü. 250 bis 300 KN**
StL-Nr. 241175159302
Enden (Ankerkopf und Ankerfuß) für Verpressanker entsprechend statischen und konstruktiven Erfordernissen
herstellen. Abrechnung nach Anzahl der Anker.
Bauteil 'Stützwand'

Anker als Daueranker. Korrosionsschutz herstellen.
Ankerkraft über 250 bis 300 KN.
Menge: 4,000 St
Leistungsbereichkatalog: 117

**02.07.0007 Verpressanker nachverpressen einmal nachverpr.**
StL-Nr. 2411752001
Verpressanker nachverpressen.
Anker einmal nachverpressen.
Menge: 2,000 St
Leistungsbereichkatalog: 117

**02.07.0008 Geräteeinsatz Belastungsprüfung**
*** Pauschalposition
Geräte für Belastungsprüfung zur Bestätigung der Eignung von Anker/Bodennägeln nach DIN 14490 einsetzen. Der Einsatz umfasst das einmalige Aufstellen und Abbauen sowie das Umsetzen innerhalb der Baustelle.
Einsatzort Bodennägel im Stützwandkörper.
Lage und Geometrie der Prüfnägel sind in den Ausführungszeichnungen darzustellen.
Menge: 1,000 Psch

**02.07.0009 Untersuchungsprüfung durchführen ü 250 bis 300 KN**
StL-Nr. 2411792002
Untersuchungsprüfung von Verpressankern nach Unterlagen
des AG durchführen.
Ankerkraft über 250 bis 300 KN.
Menge: 4,000 St
Leistungsbereichkatalog: 117

#### Abschnitt 02.08 GELÄNDER

**02.08.0001 Stahlbauteil vorbereiten Geländer*Ausbesserung Baustelle Neubau**
StL-Nr. 2212212314000020
Stahlbauteil nach Unterlagen des AG für Korrosionsschutz vorbereiten.
Bauteil = Geländer.
Vorbereitung für Ausbesserung.
Vorbereitungsarbeiten auf der Baustelle durchführen.
Menge: 1,000 m
Leistungsbereichkatalog: 122

**02.08.0002 Stahlbauteil deckbeschichten Geländer*auf Baustelle PUR EG, Bl.87*80 mym**
StL-Nr. 2212262312310000
Stahlbauteil nach Unterlagen des AG deckbeschichten.
Bauteil = Geländer.
Deckbeschichtung auf der Baustelle aufbringen.
Beschichtungsstoff auf Polyurethan-Basis mit Eisenglimmer nach Blatt 87.
Sollschichtdicke = 80 mym.
Menge: 1,000 m
Leistungsbereichkatalog: 122

#### Abschnitt 02.09 ASPHALTBAUWEISEN

**02.09.0001 Naht in Asphaltschicht herst. Naht ADS*Längsnaht PmB heiß*Dicke ü.2,5-4,5cm**
StL-Nr. 23113907110102
Naht in Asphaltschicht herstellen.
Naht in Asphaltdeckschicht.
Längsnaht.
Heiß aufzubringendes Polymermodifiziertes Bitumen auf
die Nahtflanke volldeckend auftragen oder anspritzen,
Menge 50 g/m je cm Schichtdicke.
Dicke der Schicht über 2,5 bis 4,5 cm.
Menge: 2,000 m
Leistungsbereichkatalog: 113

**02.09.0002 Fugenfüllung herstellen Längsfuge*Deckschicht*Tiefe 45 mm Breite 15 mm*Fugenmasse N2**
StL-Nr. 2311394211973001
Fugenfüllung herstellen.
Längsfuge.
In der Asphaltdeckschicht.
Einzellängen 'ca. 2 m'

Fugenspalttiefe = 45 mm.
Fugenspaltbreite = 15 mm.
Mit heiß verarbeitbarer Fugenmasse Typ N2, einschließlich zugehörigem und zuvor aufgetragenem Voranstrichmittel.
Menge: 2,000 m
Leistungsbereichkatalog: 113
